# Detector térmico y termovelocimétrico mecánico, referencia 27121-0-210 de Advantronic. Temperatura 99º C

- Propiedad del archivo: CONSTRUNARIO
- Formato: FIEBDC-3/2012
- Programa: Construnario Versión 3.51
- Fecha de los precios: 25/10/2022
- Divisa: EUR

**91062100** Detector térmico y termovelocimétrico mecánico, referencia 27121-0-210 de Advantronic. Temperatura 99º C
Detector térmico y termovelocimétrico mecánico contacto NA (4 cables de salida). Temperatura 99 °C. Rosca simple, tuerca hexagonal, cuerpo inoxidable y cabeza de latón. Dimensiones Ø5/8" x 9,28 cm. Aprobado UL y FM.
