# Caja aluminio inyectada con IP65, referencia FJT26S de Advantronic

- Propiedad del archivo: CONSTRUNARIO
- Formato: FIEBDC-3/2012
- Programa: Construnario VersiĆ³n 3.51
- Fecha de los precios: 25/10/2022
- Divisa: EUR

**91069010** Caja aluminio inyectada con IP65, referencia FJT26S de Advantronic
Caja aluminio inyectada con IP65. Se suministra con detector Fenwal montado.
