# Caja aluminio inyectada con IP65, referencia FJT26JS de Advantronic. Certificado Eexd (zonas ATEX)

- Propiedad del archivo: CONSTRUNARIO
- Formato: FIEBDC-3/2012
- Programa: Construnario VersiĆ³n 3.51
- Fecha de los precios: 25/10/2022
- Divisa: EUR

**91069020** Caja aluminio inyectada con IP65, referencia FJT26JS de Advantronic. Certificado Eexd (zonas ATEX)
Caja de aluminio inyectada IP65 y certificado Eexd (zonas ATEX). Se suministra con detector Fenwal montado.
