# Placa retención de calor, referencia PLACAR de Advantronic. Para detectores Fenwal

- Propiedad del archivo: CONSTRUNARIO
- Formato: FIEBDC-3/2012
- Programa: Construnario Versión 3.51
- Fecha de los precios: 25/10/2022
- Divisa: EUR

**91069030** Placa retención de calor, referencia PLACAR de Advantronic. Para detectores Fenwal
Placa retención de calor para detectores Fenwal. Dimensiones 300 x 300 mm.
