# Receptor óptico 80°, referencia OSI90 de Advantronic. Con captador de imágenes CMOS

- Propiedad del archivo: CONSTRUNARIO
- Formato: FIEBDC-3/2012
- Programa: Construnario Versión 3.51
- Fecha de los precios: 25/10/2022
- Divisa: EUR

**91070030** u Receptor óptico 80°, referencia OSI90 de Advantronic. Con captador de imágenes CMOS
Receptor óptico 80° con captador de imágenes CMOS. Detección de humos basada en LED de longitud de onda dual IR/UV. Se puede emparejar con hasta 7 emisores de potencia estándar o de alta potencia. Rango de detección dependiendo del emisor de 6 a 34 m o de 12 a 68/50 m. Precisa alimentación 24 Vcc. Dimensiones 208 x 136 x 96 mm. Certificado EN54-12.
