# Emisor de potencia estándar, referencia OSESP01 de Advantronic. Versión de batería alcalina

- Propiedad del archivo: CONSTRUNARIO
- Formato: FIEBDC-3/2012
- Programa: Construnario Versión 3.51
- Fecha de los precios: 25/10/2022
- Divisa: EUR

**91070040** u Emisor de potencia estándar, referencia OSESP01 de Advantronic. Versión de batería alcalina
Emisor de potencia estándar versión de batería alcalina. Dimensiones 208 x 136 x 96 mm. Certificado EN54-12.
