# Caja IP66, referencia OSIDEHI de Advantronic. Para protección de receptor OS

- Propiedad del archivo: CONSTRUNARIO
- Formato: FIEBDC-3/2012
- Programa: Construnario Versión 3.51
- Fecha de los precios: 25/10/2022
- Divisa: EUR

**91070090** u Caja IP66, referencia OSIDEHI de Advantronic. Para protección de receptor OS
Caja IP66 para protección de receptor OSI.
