# Emisor de alta potencia, referencia OSEHP01 de Advantronic. Versión de batería alcalina

- Propiedad del archivo: CONSTRUNARIO
- Formato: FIEBDC-3/2012
- Programa: Construnario Versión 3.51
- Fecha de los precios: 25/10/2022
- Divisa: EUR

**91070100** u Emisor de alta potencia, referencia OSEHP01 de Advantronic. Versión de batería alcalina
Emisor de alta potencia versión de batería alcalina. Dimensiones 208 x 136 x 96 mm. Certificado EN54-12.
