# Láminas anticondensación, referencia OSEHACF de Advantronic. Para cajas IP66 de protección

- Propiedad del archivo: CONSTRUNARIO
- Formato: FIEBDC-3/2012
- Programa: Construnario Versión 3.51
- Fecha de los precios: 25/10/2022
- Divisa: EUR

**91070120** u Láminas anticondensación, referencia OSEHACF de Advantronic. Para cajas IP66 de protección
Láminas anticondensación para cajas IP66 de protección.
