# Detector lineal de humos reflectivo, referencia OSI RE SS de Advantronic. Con captador de imágenes CMOS

- Propiedad del archivo: CONSTRUNARIO
- Formato: FIEBDC-3/2012
- Programa: Construnario Versión 3.51
- Fecha de los precios: 25/10/2022
- Divisa: EUR

**91070200** u Detector lineal de humos reflectivo, referencia OSI RE SS de Advantronic. Con captador de imágenes CMOS
Detector lineal de humos reflectivo con captador de imágenes CMOS. Detección de humos basada en LED de longitud de onda IR. Campo de visión de 12°. Rango de detección de 5 a 100 m. Precisa alimentación 24 Vcc. Compensación automática de suciedad. Dimensiones emisor-receptor 254 x 153 x 115 mm y reflector 200 x 230 mm. Certificado EN54-12.
