# Módulo monitor, referencia AV114AL de Advantronic. 1 entrada supervisada

- Propiedad del archivo: CONSTRUNARIO
- Formato: FIEBDC-3/2012
- Programa: Construnario Versión 3.51
- Fecha de los precios: 25/10/2022
- Divisa: EUR

**91501140** u Módulo monitor, referencia AV114AL de Advantronic. 1 entrada supervisada
Módulo monitor de 1 entrada supervisada con doble aislador de cortocircuito incorporado. Ocupa una dirección de lazo. Alimentación directa de lazo. Incluye led bicolor indicador de estado. Conexionado mediante regletas extraíbles. Consumo 150µA en reposo. Precisa caja de montaje AV191CS. Dimensiones 86,5 x 86,5 x 24 mm. Certificado EN54-18 y EN54-17.
