# Módulo de control, referencia AV115Al de Advantronic. 1 salida de 24 Vcc supervisada

- Propiedad del archivo: CONSTRUNARIO
- Formato: FIEBDC-3/2012
- Programa: Construnario Versión 3.51
- Fecha de los precios: 25/10/2022
- Divisa: EUR

**91501150** u Módulo de control, referencia AV115Al de Advantronic. 1 salida de 24 Vcc supervisada
Módulo de control de 1 salida de 24 Vcc supervisada con doble aislador de cortocircuito incorporado. Ocupa una dirección de lazo. Precisa alimentación externa 24 Vcc. Incluye led bicolor indicador de estado. Conexionado mediante regletas extraíbles. Consumo 200µA en reposo. Precisa caja de montaje AV191CS. Dimensiones 86,5 x 86,5 x 24 mm. Certificado EN54-18 y EN54-17.
