# Módulo de control, referencia AV116AL de Advantronic. 1 salida de doble relé

- Propiedad del archivo: CONSTRUNARIO
- Formato: FIEBDC-3/2012
- Programa: Construnario Versión 3.51
- Fecha de los precios: 25/10/2022
- Divisa: EUR

**91501160** u Módulo de control, referencia AV116AL de Advantronic. 1 salida de doble relé
Módulo de control de 1 salida de doble relé con doble aislador de cortocircuito incorporado. Ocupa una dirección de lazo. Alimentación directa de lazo. Incluye led bicolor indicador de estado. Conexionado mediante regletas extraíbles. Consumo 200µA en reposo. Precisa caja de montaje AV191CS. Dimensiones 86,5 x 86,5 x 24 mm. Certificado EN54-18 y EN54-17.
