# Módulo, referencia AV117AL de Advantronic. 1 entrada supervisada y 1 salida de 24 Vcc supervisada

- Propiedad del archivo: CONSTRUNARIO
- Formato: FIEBDC-3/2012
- Programa: Construnario Versión 3.51
- Fecha de los precios: 25/10/2022
- Divisa: EUR

**91501170** u Módulo, referencia AV117AL de Advantronic. 1 entrada supervisada y 1 salida de 24 Vcc supervisada
Módulo de 1 entrada supervisada y 1 salida de 24 Vcc supervisada con doble aislador de cortocircuito incorporado. Ocupa dos direcciones de lazo. Precisa alimentación externa 24 Vcc. Incluye led bicolor indicador de estado. Conexionado mediante regletas extraíbles. Consumo 200µA en reposo. Precisa caja de montaje AV191CS. Dimensiones 86,5 x 86,5 x 24 mm. Certificado EN54-18 y EN54-17.
