# Módulo, referencia AV118AL de Advantronic. 1 entrada supervisada y 1 salida de doble relé

- Propiedad del archivo: CONSTRUNARIO
- Formato: FIEBDC-3/2012
- Programa: Construnario Versión 3.51
- Fecha de los precios: 25/10/2022
- Divisa: EUR

**91501180** u Módulo, referencia AV118AL de Advantronic. 1 entrada supervisada y 1 salida de doble relé
Módulo de 1 entrada supervisada y 1 salida de doble relé con doble aislador de cortocircuito incorporado. Ocupa dos direcciones de lazo. Alimentación directa de lazo. Incluye led bicolor indicador de estado. Conexionado mediante regletas extraíbles. Consumo 250µA en reposo. Precisa caja de montaje AV191CS. Dimensiones 86,5 x 86,5 x 24 mm. Certificado EN54-18 y EN54-17.
