# Módulo de 1 zona convencional, referencia AV119AL de Advantronic. Con doble aislador

- Propiedad del archivo: CONSTRUNARIO
- Formato: FIEBDC-3/2012
- Programa: Construnario Versión 3.51
- Fecha de los precios: 25/10/2022
- Divisa: EUR

**91501190** u Módulo de 1 zona convencional, referencia AV119AL de Advantronic. Con doble aislador
Módulo de 1 zona convencional con doble aislador de cortocircuito incorporado. Permite la conexión de hasta 32 dispositivos convencionales. Permite distintas opciones de final de línea configurables desde programador de direcciones. Ocupa una dirección de lazo. Puede alimentarse directamente de lazo o mediante alimentación auxiliar de 24 Vcc. Incluye led bicolor de indicador de estado. Consumo 500µA en reposo. Incluye caja de montaje IP54 de dimensiones 130 x 93 x 58 mm. Certificado EN54-18 y EN54-17.
