# Minimódulo de control, referencia AV126AL de Advantronic. 1 salida de doble relé

- Propiedad del archivo: CONSTRUNARIO
- Formato: FIEBDC-3/2012
- Programa: Construnario Versión 3.51
- Fecha de los precios: 25/10/2022
- Divisa: EUR

**91501260** u Minimódulo de control, referencia AV126AL de Advantronic. 1 salida de doble relé
Minimódulo de control de 1 salida de doble relé con doble aislador de cortocircuito incorporado. Ocupa una dirección de lazo. Alimentación directa de lazo. Incluye led bicolor indicador de estado. Conexionado mediante regletas extraíbles. Consumo 200µA en reposo. Dimensiones 96 x 52 x 18 mm. Certificado EN54-18 y EN54-17.
