# Minimódulo, referencia AV127Al de Advantronic. 1 entrada supervisada y 1 salida de 24 Vcc supervisada

- Propiedad del archivo: CONSTRUNARIO
- Formato: FIEBDC-3/2012
- Programa: Construnario Versión 3.51
- Fecha de los precios: 25/10/2022
- Divisa: EUR

**91501270** u Minimódulo, referencia AV127Al de Advantronic. 1 entrada supervisada y 1 salida de 24 Vcc supervisada
Minimódulo de 1 entrada supervisada y 1 salida de 24 Vcc supervisada con doble aislador de cortocircuito incorporado. Ocupa dos direcciones de lazo. Precisa alimentación externa 24 Vcc. Incluye led bicolor indicador de estado. Conexionado mediante regletas extraíbles. Consumo 250µA en reposo. Dimensiones 96 x 52 x 18 mm. Certificado EN54-18 y EN54-17.
