# Minimódulo, referencia AV128AL de Advantronic. 1 entrada supervisada y 1 salida de doble relé

- Propiedad del archivo: CONSTRUNARIO
- Formato: FIEBDC-3/2012
- Programa: Construnario Versión 3.51
- Fecha de los precios: 25/10/2022
- Divisa: EUR

**91501280** u Minimódulo, referencia AV128AL de Advantronic. 1 entrada supervisada y 1 salida de doble relé
Minimódulo de 1 entrada supervisada y 1 salida de doble relé con doble aislador de cortocircuito incorporado. Ocupa dos direcciones de lazo. Alimentación directa de lazo. Incluye led bicolor indicador de estado. Conexionado mediante regletas extraíbles. Consumo 250µA en reposo. Dimensiones 96 x 52 x 18 mm. Certificado EN54-18 y EN54-17.
