# Módulo direccionable, referencia ALWSMOD de Advantronic. Doble aislador. Para instalar dentro de sirenas CWS

- Propiedad del archivo: CONSTRUNARIO
- Formato: FIEBDC-3/2012
- Programa: Construnario Versión 3.51
- Fecha de los precios: 25/10/2022
- Divisa: EUR

**91501300** u Módulo direccionable, referencia ALWSMOD de Advantronic. Doble aislador. Para instalar dentro de sirenas CWS
Módulo direccionable con doble aislador de cortocircuito incorporado para montaje dentro de sirenas CWS convirtiéndolas en direccionables con alimentación directa de lazo. Tiene que ir instalado siempre dentro de una sirena CWS. Dimensiones 82 x 52 x 20 mm. Certificado EN 54-18 y EN 54-17.
