# Módulo aislador de cortocircuito, referencia AV170AL de Advantronic. Aísla la zona entre dos aisladores

- Propiedad del archivo: CONSTRUNARIO
- Formato: FIEBDC-3/2012
- Programa: Construnario Versión 3.51
- Fecha de los precios: 25/10/2022
- Divisa: EUR

**91501700** u Módulo aislador de cortocircuito, referencia AV170AL de Advantronic. Aísla la zona entre dos aisladores
Módulo aislador de cortocircuito que aísla la zona comprendida entre dos aisladores, en el caso que se produzca un cortocircuito en el lazo. No ocupa dirección en el lazo. Alimentación directa desde el lazo. Conexionado mediante regletas extraíbles. Consumo 200µA en reposo. Dimensiones 96 x 52 x 18 mm. Certificado EN54-18 y EN54-17.
