# Pulsador de alarma direccionable, referencia AV411ALE de Advantronic. Rearmable. Color rojo. Para exterior

- Propiedad del archivo: CONSTRUNARIO
- Formato: FIEBDC-3/2012
- Programa: Construnario VersiĆ³n 3.51
- Fecha de los precios: 25/10/2022
- Divisa: EUR

**91501812** u Pulsador de alarma direccionable, referencia AV411ALE de Advantronic. Rearmable. Color rojo. Para exterior
Pulsador de alarma para uso exterior (IP65) direccionable de color rojo rearmable con doble aislador de cortocircuito incorporado. Montaje de superficie. Incorpora led indicador de estado e incluye llave de rearme. Dimensiones 88 x 87 x 73 mm. Certificado EN 54-11 y EN 54-17.
