# Módulo analógico, referencia AV404AL de Advantronic. 4 entradas supervisadas y 4 salidas de relé

- Propiedad del archivo: CONSTRUNARIO
- Formato: FIEBDC-3/2012
- Programa: Construnario Versión 3.51
- Fecha de los precios: 25/10/2022
- Divisa: EUR

**91504040** u Módulo analógico, referencia AV404AL de Advantronic. 4 entradas supervisadas y 4 salidas de relé
Módulo analógico de 4 entradas supervisadas y 4 salidas de relé con doble aislador de cortocircuito incorporado. Ocupa 8 direcciones de lazo que si no se usan se pueden modificar con el programador de direcciones. No precisa alimentación auxiliar. Incluye led bicolor de indicador de estado. Consumo 500µA en reposo.Incluye caja de montaje IP65 de dimensiones 210 x 170 x 65 mm. Certificado EN54-18 y EN54-17.
