# Base de conexión con sirena incorporada, referencia AV412AL de Advantronic. Para uso con centrales AD600C

- Propiedad del archivo: CONSTRUNARIO
- Formato: FIEBDC-3/2012
- Programa: Construnario Versión 3.51
- Fecha de los precios: 25/10/2022
- Divisa: EUR

**91504121** u Base de conexión con sirena incorporada, referencia AV412AL de Advantronic. Para uso con centrales AD600C
Base de conexión con sirena incorporada para uso con centrales AD600C. Compatible con la gama de detectores serie 400. Selección de hasta 32 tonos, 4 niveles de volumen y sincronización desde las centrales AD600C. Alimentación directa de lazo. Bajo consumo. Color blanco. Potencia acústica: 92 dB (según nivel de volumen seleccionado). Uso interior. Toma la dirección del detector que lleva conectado por lo que no ocupa dirección de lazo. Dimensiones Ø129 x 44 mm. Certificado EN 54-3.
