# Base de conexión con sirena/VAD, referencia SAB413R de Advantronic. Para uso con centrales AD600C

- Propiedad del archivo: CONSTRUNARIO
- Formato: FIEBDC-3/2012
- Programa: Construnario Versión 3.51
- Fecha de los precios: 25/10/2022
- Divisa: EUR

**91504134** u Base de conexión con sirena/VAD, referencia SAB413R de Advantronic. Para uso con centrales AD600C
Base de conexión con sirena/VAD para uso con centrales AD600C. Compatible con la gama de detectores de la serie 400. Selección de hasta 32 tonos, 4 niveles de volumen y 2 niveles de intensidad VAD. Alimentación directa de lazo. Bajo consumo. Color blanco y color de leds rojo. Potencia acústica 92dB (según nivel de volumen seleccionado). Cobertura: C3 -10 (alta potencia). Uso interior. Toma la dirección del detector que lleva conectado por lo que no ocupa dirección de lazo Dimensiones Ø129 x 27 mm. Certificado EN 54-3 y EN 54-23.
