# Retenedor magnético wireless, referencia SGDH100 de Advantronic. Alcance en campo abierto: hasta 200 m

- Propiedad del archivo: CONSTRUNARIO
- Formato: FIEBDC-3/2012
- Programa: Construnario Versión 3.51
- Fecha de los precios: 25/10/2022
- Divisa: EUR

**91601000** u Retenedor magnético wireless, referencia SGDH100 de Advantronic. Alcance en campo abierto: hasta 200 m
Retenedor magnético wireless. Equipado con dos baterías de litio supervisadas. Frecuencia de trabajo de 868MHz. Duración de baterías de hasta 5 años (en condiciones óptimas de configuración). Alcance en campo abierto hasta 200 metros. Dimensiones 90 x 135 x 54 mm. Certificado EN1155
