# Módulo direccionable wireless, referencia SGWSMOD de Advantronic. Montaje en el interior de sirenas CWS

- Propiedad del archivo: CONSTRUNARIO
- Formato: FIEBDC-3/2012
- Programa: Construnario Versión 3.51
- Fecha de los precios: 25/10/2022
- Divisa: EUR

**91601301** u Módulo direccionable wireless, referencia SGWSMOD de Advantronic. Montaje en el interior de sirenas CWS
Módulo direccionable wireless para montaje dentro de sirenas CWS convirtiéndolas en direccionables wireless. Equipado con dos baterías de litio supervisadas. Frecuencia de trabajo de 868MHz. Duración de baterías de hasta 3 años (en condiciones óptimas de configuración). Alcance en campo abierto hasta 150 metros. Dimensiones 82 x 75 x 35 mm. Certificado EN 54-18 y EN 54-25.
