# Translator wireless para sistemas analógicos, referencia AVW190AL de Advantronic

- Propiedad del archivo: CONSTRUNARIO
- Formato: FIEBDC-3/2012
- Programa: Construnario Versión 3.51
- Fecha de los precios: 25/10/2022
- Divisa: EUR

**91601900** u Translator wireless para sistemas analógicos, referencia AVW190AL de Advantronic
Translator wireless para sistemas analógicos Advantronic. Emisor - receptor que permite el enlace con supervision bidireccional de hasta 32 dispositivos wireless (16 de salida) de Advantronic. Incorpora doble aislador de cortocircuito. Alimentación directa de lazo. Frecuencia de trabajo 868 Mhz. Consumo 20 mA en reposo. Configuración mediante teclas y display incorporado o mediante PC (obligatorio si se usan expansores). Alcance en campo abierto entre 150 y 200 metros(ampliables con el uso de expansores). Dimensiones sin antenas 120 x 160 x 51 mm. Certificado EN54-17, EN54-18 y EN54-25.
