# Módulo espansor amplifciador, referencia AVW192AL de Advantronic. Precisa alimentación 24 Vcc

- Propiedad del archivo: CONSTRUNARIO
- Formato: FIEBDC-3/2012
- Programa: Construnario Versión 3.51
- Fecha de los precios: 25/10/2022
- Divisa: EUR

**91601910** u Módulo espansor amplifciador, referencia AVW192AL de Advantronic. Precisa alimentación 24 Vcc
Módulo expansor wireless que amplifica y repite la señal de forma bidireccional entre translator o expansor convencional y dispositivos wireless de Advantronic. precisa alimentación 24 Vcc. Frecuencia de trabajo de 868MHz. Configuración mediante PC. Alcance en campo abierto entre 150 y 200 metros. Consumo: 26 mA. Dimensiones: 120 x 160 x 51 mm. Certificado EN54-18 y EN54-25.
