# Expansor wireless para sistemas convencionales, referencia AVW191AL de Advantronic

- Propiedad del archivo: CONSTRUNARIO
- Formato: FIEBDC-3/2012
- Programa: Construnario Versión 3.51
- Fecha de los precios: 25/10/2022
- Divisa: EUR

**91601920** u Expansor wireless para sistemas convencionales, referencia AVW191AL de Advantronic
Expansor wireless para sistemas convencionales. Emisor - receptor que permite el enlace con supervision bidireccional de hasta 32 dispositivos wireless (16 de salida) de Advantronic y que se integran a una zona de cualquier central convencional del mercado. Precisa alimentación externa de 24 Vcc. Frecuencia de trabajo 868 Mhz. Consumo 26 mA en reposo. Configuración mediante PC. Alcance en campo abierto entre 150 y 200 metros(ampliables con el uso de expansores). Dimensiones sin antenas 120 x 160 x 51 mm. Certificado EN54-18 y EN54-25.
