# Piloto indicador de acción wireless, referencia SGFI200-S de Advantronic. Alcance en campo abierto: hasta 150 m

- Propiedad del archivo: CONSTRUNARIO
- Formato: FIEBDC-3/2012
- Programa: Construnario Versión 3.51
- Fecha de los precios: 25/10/2022
- Divisa: EUR

**91602000** u Piloto indicador de acción wireless, referencia SGFI200-S de Advantronic. Alcance en campo abierto: hasta 150 m
Piloto indicador de acción wireless. Equipado con dos baterías de litio supervisadas. Frecuencia de trabajo de 868MHz. Duración de baterías de hasta 5 años (en condiciones óptimas de configuración). Alcance en campo abierto hasta 150 metros. Dimensiones 80 x 80 x 33 mm. Certificado EN54-25.
