# Detector óptico analógico wireless, referencia ATW410AN de Advantronic. Negro. Cámara óptica de doble vía

- Propiedad del archivo: CONSTRUNARIO
- Formato: FIEBDC-3/2012
- Programa: Construnario Versión 3.51
- Fecha de los precios: 25/10/2022
- Divisa: EUR

**91604101** u Detector óptico analógico wireless, referencia ATW410AN de Advantronic. Negro. Cámara óptica de doble vía
Detector óptico analógico wireless color negro con cámara óptica de doble vía. Incorpora algoritmos de verificación y compensación de suciedad. Doble led tricolor indicador de estado. Equipado con dos batería de litio supervisadas. Permite prueba de imán. Frecuencia de trabajo de 868MHz. Duración de baterías de hasta 8 años (en condiciones óptimas de configuración). Alcance en campo abierto entre 150 y 200 metros. Dimensiones Ø110 x 70 mm. Certificado EN54-7 y EN54-25.
