# Pulsador de alarma direccionable wireless, referencia AVW411AL de Advantronic. Rojo

- Propiedad del archivo: CONSTRUNARIO
- Formato: FIEBDC-3/2012
- Programa: Construnario Versión 3.51
- Fecha de los precios: 25/10/2022
- Divisa: EUR

**91604110** u Pulsador de alarma direccionable wireless, referencia AVW411AL de Advantronic. Rojo
Pulsador de alarma direccionable wireless de color rojo. Incorpora led indicador de estado e incluye llave de rearme. Equipado con dos baterías de litio supervisadas. Frecuencia de trabajo de 868MHz. Duración de baterías de hasta 8 años (en condiciones óptimas de configuración). Alcance en campo abierto entre 150 y 200 metros. Dimensiones 88 x 87 x 61 mm. Certificado EN54-11 y EN54-25.
