# Detector de temperatura analógico wireless, referencia ATW420AN de Advantronic. Negro

- Propiedad del archivo: CONSTRUNARIO
- Formato: FIEBDC-3/2012
- Programa: Construnario Versión 3.51
- Fecha de los precios: 25/10/2022
- Divisa: EUR

**91604201** u Detector de temperatura analógico wireless, referencia ATW420AN de Advantronic. Negro
Detector de temperatura analógico wireless color negro. Doble led tricolor indicador de estado. Equipado con dos batería de litio supervisadas. Permite prueba de imán. Frecuencia de trabajo de 868MHz. Duración de baterías de hasta 8 años (en condiciones óptimas de configuración). Alcance en campo abierto entre 150 y 200 metros. Dimensiones Ø110 x 70 mm. Certificado EN54-5 y EN54-25.
