# Detector óptico analógico wireless, referencia ATW510A de Advantronic. Blanco. Cámara óptica de doble vía

- Propiedad del archivo: CONSTRUNARIO
- Formato: FIEBDC-3/2012
- Programa: Construnario Versión 3.51
- Fecha de los precios: 25/10/2022
- Divisa: EUR

**91605100** u Detector óptico analógico wireless, referencia ATW510A de Advantronic. Blanco. Cámara óptica de doble vía
Detector óptico analógico wireless color blanco con cámara óptica de doble vía. Incorpora algoritmos de verificación y compensación de suciedad. Doble led tricolor indicador de estado. Equipado con dos batería de litio supervisadas. Permite prueba de imán. Frecuencia de trabajo de 868MHz. Duración de baterías de hasta 10 años (en condiciones óptimas de configuración). Largo alcance de comunicación Dimensiones Ø110 x 70 mm. Certificado EN54-7 y EN54-25.
