# Pulsador de alarma direccionable wireless, referencia AVW511AL de Advantronic. Rojo

- Propiedad del archivo: CONSTRUNARIO
- Formato: FIEBDC-3/2012
- Programa: Construnario Versión 3.51
- Fecha de los precios: 25/10/2022
- Divisa: EUR

**91605110** u Pulsador de alarma direccionable wireless, referencia AVW511AL de Advantronic. Rojo
Pulsador de alarma direccionable wireless de color rojo. Incorpora led indicador de estado e incluye llave de rearme. Equipado con dos baterías de litio supervisadas. Frecuencia de trabajo de 868MHz. Duración de baterías de hasta 10 años (en condiciones óptimas de configuración).Largo alcance de comunicación. Dimensiones 88 x 87 x 61 mm. Certificado EN54-11 y EN54-25.
