# Base con sirena, referencia AVW512AL de Advantronic. Para detectores wireless de la serie 500

- Propiedad del archivo: CONSTRUNARIO
- Formato: FIEBDC-3/2012
- Programa: Construnario Versión 3.51
- Fecha de los precios: 25/10/2022
- Divisa: EUR

**91605120** u Base con sirena, referencia AVW512AL de Advantronic. Para detectores wireless de la serie 500
Base con sirena para detectores wireless de la serie Taurus de Advantronic. Equipado con dos baterías de litio supervisadas. Frecuencia de trabajo de 868MHz. Duración de baterías de hasta 5 años (en condiciones óptimas de configuración). Largo alcance de comunicación. Selección de hasta 32+32 tonos, 4 niveles de volumen. Potencia acústica 88-91dB (según nivel de volumen seleccionado). Dimensiones: Ø129 x 54 mm. Certificado EN54-3 y EN54-25.
