# Base con sirena/VAD (led blanco), referencia AVW513AL de Advantronic. Para detectores wireless de la serie 500

- Propiedad del archivo: CONSTRUNARIO
- Formato: FIEBDC-3/2012
- Programa: Construnario Versión 3.51
- Fecha de los precios: 25/10/2022
- Divisa: EUR

**91605130** u Base con sirena/VAD (led blanco), referencia AVW513AL de Advantronic. Para detectores wireless de la serie 500
Base con sirena/VAD para detectores wireless de la serie Taurus de Advantronic. Equipado con dos baterías de litio supervisadas. Frecuencia de trabajo de 868MHz. Duración de baterías de hasta 5 años (en condiciones óptimas de configuración). Largo alcance de comunicación. Selección de hasta 32+32 tonos, 4 niveles de volumen y 2 niveles de potencia VAD. Color de leds blanco. Cobertura VAD C3-15/C3-10/O4,6-15. Dimensiones: Ø129 x 54 mm. Certificado EN54-3, EN54-23 y EN54-25.
