# Módulo direccionable wireless, referencia AVW514AL de Advantronic. 1 entrada supervisada

- Propiedad del archivo: CONSTRUNARIO
- Formato: FIEBDC-3/2012
- Programa: Construnario Versión 3.51
- Fecha de los precios: 25/10/2022
- Divisa: EUR

**91605140** u Módulo direccionable wireless, referencia AVW514AL de Advantronic. 1 entrada supervisada
Módulo direccionable wireless de 1 entrada supervisada. Incluye led bicolor indicador de estado. Equipado con dos baterías de litio supervisadas. Frecuencia de trabajo de 868MHz. Duración de baterías de hasta 10 años (en condiciones óptimas de configuración). Largo alcance de comunicación. Dimensiones 96 x 136 x 57 mm. Certificado EN54-18 y EN54-25.
