# Módulo direccionable wireless, referencia AVW515AL de Advantronic. Montaje en el interior de sirenas CWS

- Propiedad del archivo: CONSTRUNARIO
- Formato: FIEBDC-3/2012
- Programa: Construnario Versión 3.51
- Fecha de los precios: 25/10/2022
- Divisa: EUR

**91605150** u Módulo direccionable wireless, referencia AVW515AL de Advantronic. Montaje en el interior de sirenas CWS
Módulo direccionable wireless para montaje dentro de sirenas CWS convirtiéndolas en direccionables y wireless. Equipado con dos baterías de litio supervisadas. Frecuencia de trabajo de 868MHz. Duración de baterías de hasta 5 años (en condiciones óptimas de configuración). Largo alcance de comunicación. Dimensiones 82 x 75 x 35 mm. Certificado EN 54-18 y EN 54-25.
