# Detector de temperatura analógico wireless, referencia ATW520A de Advantronic. Blanco

- Propiedad del archivo: CONSTRUNARIO
- Formato: FIEBDC-3/2012
- Programa: Construnario Versión 3.51
- Fecha de los precios: 25/10/2022
- Divisa: EUR

**91605200** u Detector de temperatura analógico wireless, referencia ATW520A de Advantronic. Blanco
Detector de temperatura analógico wireless color blanco. Doble led tricolor indicador de estado. Equipado con dos batería de litio supervisadas. Permite prueba de imán. Frecuencia de trabajo de 868MHz. Duración de baterías de hasta 10 años (en condiciones óptimas de configuración). Largo alcance de comunicación. Dimensiones Ø110 x 70 mm. Certificado EN54-5 y EN54-25.
