# Translator wireless para sistemas analógicos, referencia AVW590AL de Advantronic

- Propiedad del archivo: CONSTRUNARIO
- Formato: FIEBDC-3/2012
- Programa: Construnario Versión 3.51
- Fecha de los precios: 25/10/2022
- Divisa: EUR

**91605900** u Translator wireless para sistemas analógicos, referencia AVW590AL de Advantronic
Translator wireless para sistemas analógicos Advantronic. Emisor - receptor que permite el enlace con supervision bidireccional de hasta 128 dispositivos wireless de la serie Taurus de Advantronic. Incorpora doble aislador de cortocircuito. Alimentación directa de lazo o por fuente externa. Frecuencia de trabajo 868 Mhz. Consumo 16 mA en reposo. Configuración mediante teclas y display incorporado o mediante PC (obligatorio si se usan expansores). Largo alcance de comunicación aampliable con el uso de expansores. Dimensiones 235 x 160 x70 mm. Certificado EN54-17, EN54-18 y EN54-25.
