# Módulo espansor amplifciador, referencia AVW592AL de Advantronic. Precisa alimentación 24 Vcc

- Propiedad del archivo: CONSTRUNARIO
- Formato: FIEBDC-3/2012
- Programa: Construnario Versión 3.51
- Fecha de los precios: 25/10/2022
- Divisa: EUR

**91605910** u Módulo espansor amplifciador, referencia AVW592AL de Advantronic. Precisa alimentación 24 Vcc
Módulo expansor wireless que amplifica y repite la señal de forma bidireccional entre translator o expansor convencional y dispositivos wireless de la serie Taurus de Advantronic. Precisa alimentación 24 Vcc. Frecuencia de trabajo de 868MHz. Configuración mediante PC. Largo alcance de comunicación ampliable con el uso de expansores. Dimensiones 235 x 160 x70 mm. Certificado EN54-18 y EN54-25.
