# Expansor wireless para sistemas convencionales, referencia AVW591AL de Advantronic

- Propiedad del archivo: CONSTRUNARIO
- Formato: FIEBDC-3/2012
- Programa: Construnario Versión 3.51
- Fecha de los precios: 25/10/2022
- Divisa: EUR

**91605920** u Expansor wireless para sistemas convencionales, referencia AVW591AL de Advantronic
Expansor wireless para sistemas convencionales. Emisor - receptor que permite el enlace con supervision bidireccional de hasta 32 dispositivos wireless de la serie Taurus de Advantronic y que se integran a una zona de cualquier central convencional del mercado. Precisa alimentación externa de 24 Vcc. Frecuencia de trabajo 868 Mhz. Consumo 40 mA en reposo. Configuración mediante PC. Largo alcance de comunicación ampliable con el uso de expansores. Dimensiones 235 x 160 x70 mm. Certificado EN54-18 y EN54-25.
