# Central de detección de incendios analógica, referencia AD302C de la serie 300 de Advantronic. 2 lazos de detección, no ampliable

- Propiedad del archivo: CONSTRUNARIO
- Formato: FIEBDC-3/2012
- Programa: Construnario Versión 3.51
- Fecha de los precios: 25/10/2022
- Divisa: EUR

**92003020** u Central de detección de incendios analógica, referencia AD302C de la serie 300 de Advantronic. 2 lazos de detección, no ampliable
Central de detección de incendios analógica de 2 lazos no ampliables con capacidad hasta 480 direcciones. Display LCD 4 x 40 caracteres. Incorpora 2 salidas de relés libres de tensión configurables, 2 salidas de sirena supervisadas, salida auxiliar de 24 Vcc y puerto USB para configuración mediante PC. Opcional: puertos de comunicación RS232, RS485 (para conexión a red de hasta 32 centrales) y TCP/IP. Gestiona hasta 100 zonas (señalización mediante leds de alarma de las 20 primeras), 34 maniobras y 10 eventos de actuación. Almacén de histórico de 1.000 evento. Selección de idioma de uso. Precisa 2 baterías de 7 Ah no incluidas. Caja metálica de dimensiones 420 x 360 x 850 mm. Certificado EN 54-2 y EN 54-4.
