# Envolvente de ampliación de hasta 6 lazos mediante tarjetas de ampliación, referencia AD600A de la serie 600 de Advantronic

- Propiedad del archivo: CONSTRUNARIO
- Formato: FIEBDC-3/2012
- Programa: Construnario Versión 3.51
- Fecha de los precios: 25/10/2022
- Divisa: EUR

**92006000** u Envolvente de ampliación de hasta 6 lazos mediante tarjetas de ampliación, referencia AD600A de la serie 600 de Advantronic
Envolvente de ampliación de hasta 6 lazos mediante tarjetas de ampliación de 2 lazos para centrales analógicas AD602C. No incluye tarjeta de lazo. Señalización mediante leds de estado de reposo, alarma y avería. Incluye fuente de alimentación y precisa 2 baterías de hasta 18Ah no incluidas. Caja metálica de dimensiones 450 x 450 x 165 mm. Certificado EN 54-2 y EN 54-4.
