# Central de detección de incendios analógica, referencia AD602C de la serie 600 de Advantronic. 2 lazos de detección ampliables

- Propiedad del archivo: CONSTRUNARIO
- Formato: FIEBDC-3/2012
- Programa: Construnario Versión 3.51
- Fecha de los precios: 25/10/2022
- Divisa: EUR

**92006020** u Central de detección de incendios analógica, referencia AD602C de la serie 600 de Advantronic. 2 lazos de detección ampliables
Central de detección de incendios analógica de 2 lazos ampliable hasta 6 lazos en la misma envolvente y ampliable hasta 40 lazos mediante envolventes auxiliares de ampliación (AD600A). Equipada con 2 lazos de detección. Pantalla táctil de 8". Incorpora 2 salidas de relés libres de tensión, 2 salidas de sirena supervisadas, salida auxiliar de 24 Vcc. Puertos de comunicación RS232, 2 x RS485 (para red de hasta 32 centrales y red de envolventes de ampliación de hasta 40 lazos), USB para configuración y TCP/IP. Gestiona hasta 199 zonas, 74 maniobras y 999 eventos de actuación. Almacén de histórico de 10.000 eventos. Selección de idioma de uso. Precisa 2 baterías de hasta 18Ah no incluidas. Caja metálica de dimensiones 450 x 450 x 165 mm. Certificado EN 54-2 y EN 54-4.
