# Central de detección de incendios convencional, referencia AD104C de Advantronic. 4 zonas, no ampliable

- Propiedad del archivo: CONSTRUNARIO
- Formato: FIEBDC-3/2012
- Programa: Construnario Versión 3.51
- Fecha de los precios: 25/10/2022
- Divisa: EUR

**92011040** u Central de detección de incendios convencional, referencia AD104C de Advantronic. 4 zonas, no ampliable
Central de detección de incendios convencional de 4 zonas no ampliable. Permite conexionado de hasta 32 dispositivos convencionales por zona. Incorpora 2 salidas de relés libres de tensión (alarma y avería), 2 salidas de sirena supervisadas, 2 salidas auxiliares de 24 Vcc (una de ellas rearmable) y entrada auxiliar para rearme remoto o evacuación. Puerto de comunicación TTL para conexión local a PC. Opcional: puerto de comunicación TCP/IP para conexión remota a PC. Mediante la conexión a PC y mediante software se pueden modificar ciertos parámetros de funcionamiento. Precisa 2 baterías de 7 Ah no incluidas. Caja metálica de dimensiones 320 x 320 x 85 mm. Certificado EN54-2 y EN54-4.
