# Transmisor telefónico de mensajes SMS para central analógica AD600C y AD300C de Advantronic

- Propiedad del archivo: CONSTRUNARIO
- Formato: FIEBDC-3/2012
- Programa: Construnario Versión 3.51
- Fecha de los precios: 25/10/2022
- Divisa: EUR

**92020010** u Transmisor telefónico de mensajes SMS para central analógica AD600C y AD300C de Advantronic
Transmisor telefónico de mensajes SMS para central analógica AD600C y AD300C. Permite envío de mensajes SMS hasta 10 números diferentes con la información de alarmas y averías que muestra la central.
