# Tarjeta de comunicación TCP/IP para centrales analógicas AD300C de Advantronic

- Propiedad del archivo: CONSTRUNARIO
- Formato: FIEBDC-3/2012
- Programa: Construnario Versión 3.51
- Fecha de los precios: 25/10/2022
- Divisa: EUR

**92023000** u Tarjeta de comunicación TCP/IP para centrales analógicas AD300C de Advantronic
Tarjeta de comunicación TCP/IP para centrales analógicas AD300C. Permite conexión remota con las centrales.
